# Mampara divisòria de balcó

- Propietat de l'arxiu: CYPE INGENIEROS, S.A.
- Format: FIEBDC-3/2002
- Divisa: EUR
- Costos indirectes: 3.00 %
- IVA: 21.00 %

## F Façanes i particions

### FD Defenses

#### FDS Divisòries de balcons

**FDS010** m² Mampara divisòria de balcó.
Mampara divisòria de balcó, formada per de plaques laminades compactes d'alta pressió (HPL), Kronoart "KRONOSPAN", de 5600x2040 mm i 6 mm de gruix, acabat Color, 8681 Snow, textura granulada: BS, en les dues cares, amb mecanitzat en els cantells i fixada amb pinces de subjecció.
Inclou: Replanteig i marcat dels punts de fixació. Aplomat, anivellació i fixació de la mampara divisòria de balcó.
Criteri d'amidament de projecte: Superfície mesurada segons documentació gràfica de Projecte.
Criteri de mesura d'obra: Es mesurarà la superfície realment executada segons especificacions de Projecte.

| Codi | Ut | Descripció | Rendiment | Preu | Import |
|---|---|---|---|---|---|
| mt12kro020aaa1 | m² | Placa laminada compacta d'alta pressió (HPL), Kronoart "KRONOSPAN", de 5600x2040 mm i 6 mm de gruix, acabat Color, 8681 Snow, textura granulada: BS, en les dues cares, amb mecanitzat en els cantells, Euroclasse B-s1, d0 de reacció al foc, segons UNE-EN 13501-1, a base de resines termoenduribles de acrilo-poliuretà, reforçada de forma homogènia amb fibres de fusta certificada FSC o PEFC, amb resistència als rajos UV i propietats antigrafiti durant tota la seva vida útil, tipus EDF segons UNE-EN 438-2, amb film de protecció de plàstic, per a retirar després del muntatge. (material) | 1.000 | 45.50 | 45.50 |
| mt12prg100 | U | Pinça de subjecció d'acer inoxidable AISI 316, amb cargols, per a la fixació de plaques laminades compactes d'alta pressió (HPL) en mampara divisòria de balcó. (material) | 4.000 | 5.00 | 20.00 |
| op00ato010 |  | Tornavís. | 1.000 | 0.00 | 0.00 |
| mo011 | h | Oficial 1ª muntador. (mà d'obra) | 0.427 | 28.39 | 12.12 |
| mo080 | h | Ajudant muntador. (mà d'obra) | 0.427 | 24.46 | 10.44 |
| % | % | Costos directes complementaris | 2 % | 88.06 | 1.76 |
|  |  | Costos directes |  |  | 89.82 |
