# Cabina de tauler fenòlic HPL

- Propietat de l'arxiu: CYPE INGENIEROS, S.A.
- Format: FIEBDC-3/2002
- Divisa: EUR
- Costos indirectes: 3.00 %
- IVA: 21.00 %

## S Senyalització i equipament

### SV Vestuaris

#### SVC Cabines

**SVC010** U Cabina de tauler fenòlic HPL.
Cabina per a vestuari "KRONOSPAN", de entre 600 i 800 mm de longitud, entre 1200 i 1500 mm de profunditat i 2003 mm d'altura, de tauler fenòlic HPL Kronodesign Washroom, de 13 mm d'espessor, color a escollir; composta de: porta de 600x1860 mm i 2 laterals de 1860 mm d'altura; estructura suport d'alumini anoditzat, formada per perfil guia horitzontal de secció circular de 25 mm de diàmetre, rosetes i perfils en U de 20x15 mm per a fixació a la paret i ferramentes d'acer inoxidable, formats per frontisses amb moll, tirador amb condemna i indicador exterior de lliure i ocupat, i peus regulables en altura fins a 150 mm. Inclús ajustament de la fulla, fixació dels ferraments, anivellació i ajustament final. Totalment muntada.
Inclou: Replanteig. Col·locació dels ferraments de penjar. Col·locació de la fulla. Col·locació dels ferraments de tancament i accessoris. Anivellació i ajust final.
Criteri d'amidament de projecte: Nombre d'unitats previstes, segons documentació gràfica de Projecte.
Criteri de mesura d'obra: Es mesurarà el nombre d'unitats realment col·locades segons especificacions de Projecte.

| Codi | Ut | Descripció | Rendiment | Preu | Import |
|---|---|---|---|---|---|
| mt45kro010ia | U | Cabina per a vestuari "KRONOSPAN", de entre 600 i 800 mm de longitud, entre 1200 i 1500 mm de profunditat i 2003 mm d'altura, de tauler fenòlic HPL Kronodesign Washroom, de 13 mm d'espessor, color a escollir, amb certificat de cadena de custòdia FSC, Euroclasse B-s2, d0 de reacció al foc, segons UNE-EN 13501-1; composta de: porta de 600x1860 mm i 2 laterals de 1860 mm d'altura; estructura suport d'alumini anoditzat, formada per perfil guia horitzontal de secció circular de 25 mm de diàmetre, rosetes i perfils en U de 20x15 mm per a fixació a la paret i ferramentes d'acer inoxidable, formats per frontisses amb moll, tirador amb condemna i indicador exterior de lliure i ocupat, i peus regulables en altura fins a 150 mm. (material) | 1.000 | 799.20 | 799.20 |
| op00ato010 |  | Tornavís. | 1.000 | 0.00 | 0.00 |
| op00tal010 |  | Trepant. | 1.000 | 0.00 | 0.00 |
| mo011 | h | Oficial 1ª muntador. (mà d'obra) | 0.679 | 28.39 | 19.28 |
| mo080 | h | Ajudant muntador. (mà d'obra) | 0.679 | 24.46 | 16.61 |
| % | % | Costos directes complementaris | 2 % | 835.09 | 16.70 |
|  |  | Costos directes |  |  | 851.79 |
