# Cabina de tauler fenòlic HPL

- Propietat de l'arxiu: CYPE Ingenieros S.A.
- Format: FIEBDC-3/2016
- Programa: Generador de preus de la construcció. CYPE Ingenieros, S.A.
- Data: 09/03/2023
- Divisa: EUR
- Costos indirectes: 3 %
- IVA: 21 %

## S Senyalització i equipament

### SV Vestuaris

#### SVC Cabines

**SVC010** U Cabina de tauler fenòlic HPL.
Cabina per a vestuari "KRONOSPAN", de entre 600 i 800 mm de longitud, entre 1200 i 1500 mm de profunditat i 2003 mm d'altura, de tauler fenòlic HPL Kronodesign Washroom, de 13 mm d'espessor, color a escollir; composta de: porta de 600x1860 mm i 2 laterals de 1860 mm d'altura; estructura suport d'alumini anoditzat, formada per perfil guia horitzontal de secció circular de 25 mm de diàmetre, rosetes i perfils en U de 20x15 mm per a fixació a la paret i ferramentes d'acer inoxidable, formats per frontisses amb moll, tirador amb condemna i indicador exterior de lliure i ocupat, i peus regulables en altura fins a 150 mm. Inclús ajustament de la fulla, fixació dels ferraments, anivellació i ajustament final. Totalment muntada.
Inclou: Replanteig. Col·locació dels ferraments de penjar. Col·locació de la fulla. Col·locació dels ferraments de tancament i accessoris. Anivellació i ajust final.
Criteri d'amidament de projecte: Nombre d'unitats previstes, segons documentació gràfica de Projecte.
Criteri de mesura d'obra: Es mesurarà el nombre d'unitats realment col·locades segons especificacions de Projecte.

| Codi | Ut | Descripció | Rendiment | Preu | Import |
|---|---|---|---|---|---|
| mt45kro010ia | U | Cabina per a vestuari "KRONOSPAN", de entre 600 i 800 mm de longitud, entre 1200 i 1500 mm de profunditat i 2003 mm d'altura, de tauler fenòlic HPL Kronodesign Washroom, de 13 mm d'espessor, color a escollir, amb certificat de cadena de custòdia FSC, Euroclasse B-s2, d0 de reacció al foc, segons UNE-EN 13501-1; composta de: porta de 600x1860 mm i 2 laterals de 1860 mm d'altura; estructura suport d'alumini anoditzat, formada per perfil guia horitzontal de secció circular de 25 mm de diàmetre, rosetes i perfils en U de 20x15 mm per a fixació a la paret i ferramentes d'acer inoxidable, formats per frontisses amb moll, tirador amb condemna i indicador exterior de lliure i ocupat, i peus regulables en altura fins a 150 mm. (material) | 1 | 799.2 | 799.200 |
| mo011 | h | Oficial 1ª muntador. (mà d'obra) | 0.679 | 28.39 | 19.277 |
| mo080 | h | Ajudant muntador. (mà d'obra) | 0.679 | 24.46 | 16.608 |
| % | % | Costos directes complementaris | 2 % | 835.085 | 16.702 |
|  |  | Costos directes |  |  | 851.787 |

## Recursos

**mt45kro010ia** U Cabina per a vestuari "KRONOSPAN"
Dades tècniques: Cost energètic 6204.442 MJ; Emissió de CO2 357.470 kg
Residus:
- embalatge: re150101 Envasos de paper i cartró. (component de residu); rendiment 0.583 kg; Codi LER 15 01 01; Massa de l'element 1 kg; Volum 0.001333 m3
